# TG Winden - Steinweiler, Wegebauarbeiten
Angebotsaufforderung (GAEB 90, DA83)
DV-Nummer: 2026-03-
Währung: EUR

## Wirtschaftwegebau
Datum: 12.08.26

### Titel 01 Baustelleneinrichtung, Kontrollprüfungen

**01.1 Baustelle einrichten und räumen**
Abgeltung der für die folgenden Leistungen notwendigen
Aufwendungen:
Einrichten der Baustelle;
Vorhalten, Betreiben, Unterhalten und das Räumen der
Baustelleneinrichtung,
Beleuchtung und Bewachung;
Beschaffen und Anlegen der Lager- und Arbeitsplätze;
Beschaffen von Zufahrtswegen zur Baustelle;
Beseitigen der vom Auftragnehmer verursachten Schäden
an
Zufahrten;
Messungen für das Ausführen und Abrechnen der Arbeiten,
einschl. Vorhalten und Erhalten der Messgeräte,
Absteckzeichen usw. und des Stellens der
Arbeitskräfte, außer
Leistungen n. § 3 Nr. 2 VOB/B;
Mitwirken bei der Abnahme einschließlich des Stellens
der
Arbeitskräfte- und Geräte;
Feststellen des Zustandes der Straßen und Wege, der
Geländeroberfläche, der Vorfluter usw. nach § 3 Nr. 4
VOB/B;
Maßnahmen zur Sicherung gegen Unfälle;
Liefern, Abladen u. Lagern der
Bauhilfs-/Betriebsstoffe;
Sichern der Arbeiten gegen Tagewasser, mit dem
normalerweise gerechnet werden muss und seine etwa
erforderlicherweise Ableitung;
Beseitigung aller Verunreinigungen, die von den
Arbeiten des
Auftragnehmers herrühren.
Umsetzen von Baumaschinen, Baugeräte zu den jeweiligen
Ausbaustrecken.
Menge: 1,000 psch

**01.2 Absperrschrankengitter mit Warnleuchten**
Verkehrseinrichtung nach StVO, temporär,
Absperrschrankengitter, TL Absperrschranken,
spezifischer
Rückstrahlwert RA2 DIN EN 12899-1, Länge 2000 mm - 2400
mm, mit Warnleuchten, TL Warnleuchten, Typ WL2
(Richtstrahler), Lichtfarbe rot, 5 Leuchten, aufbauen,
vorhalten
und abbauen.
Menge: 17,500 m

**01.3 Verkehrszeichen Vorschriftzeichen 250 reflektierend Aufstellvorr. aufbauen abbauen**
Verkehrszeichen nach StVO, Vorschriftzeichen Nr 250,
Oberfläche reflektierend, mit Aufstellvorrichtung,
aufbauen,
unterhalten, vorhalten und abbauen.
Menge: 7,000 St

**01.4 Verkehrssicherung längerer Dauer aufstellen mit LSA**
Verkehrssicherungen an Arbeitstellen von längerer
Dauer mit
Lichtsignalanlage aufstellen, vorhalten, warten und
beseitigen.
Vorübergehende Sicherungsmaßnahmen durchführen.
Verkehrssicherung an Arbeitstellen.
Verkehrswege in beiden Richtungen auf Grundlage der
RSA+ZTV-SA 95 absichern und gem. genehmigten
Verkehrssicherungsplan des AN ausrüsten und
beschildern.
Die Kosten für die Aufstellung der
Verkehrssicherungspläne und
das Beantragen der verkehrsrechtlichen Genehmigungen
bei
den zuständigen Behörden sind in dieser Position
einzurechnen.
Anbindung L548 / Zufahrt Nr. 1.
Menge: 1,000 St

**01.5 Verkehrssicherung längerer Dauer aufstellen, Baustellenausfahrt**
Verkehrssicherungen an Arbeitstellen von längerer Dauer
aufstellen, vorhalten, warten und beseitigen.
Vorübergehende Sicherungsmaßnahmen durchführen.
Verkehrssicherung an Arbeitstellen.
Verkehrswege in beiden Richtungen auf Grundlage der
RSA+ZTV-SA 95 absichern und gem. genehmigten
Verkehrssicherungsplan des AN ausrüsten und
beschildern.
Die Kosten für die Aufstellung der
Verkehrssicherungspläne und
das Beantragen der verkehrsrechtlichen Genehmigungen
bei
den zuständigen Behörden sind in dieser Position
einzurechnen.

Zufahrt L 548
Menge: 1,000 St

**01.6 Kontrollprüfung Tragschicht Verformungsmodul Lastplattendruckversuch**
Kontrollprüfung ZTV-LW auf besondere Anordnung des AG
für
Tragschicht ohne Bindemittel Prüfung für
Verformungsmodul,
mit dynamischem Lastplattendruckversuch TP BF-StB.
Einschließlich der Bereitstellung des geeigneten
Kontergewichts
einschl. Personal über den Zeitraum der Ausführung der
Lastplattendruckversuche.
Menge: 7,000 St

### Titel 02 Abbrucharbeiten

**02.1 Asphaltoberbau schneiden, d = 7 bis 12 cm**
Asphaltoberbau schneiden, Dicke der Befestigung über 7
bis 12
cm, Ausführung mit Fugenschneidgerät, Tiefe bis 120 mm,
Entsorgung ist in den Einheitspreis einzukalkulieren.
Menge: 12,000 m

**02.2 Fahrbahn aus Beton schneiden, d = 10 bis 20 cm**
Fahrbahn aus Beton schneiden, Dicke der Befestigung
über 10
bis 20 cm, Ausführung mit Fugenschneidgerät, Tiefe bis
200
mm, Entsorgung ist in den Einheitspreis
einzukalkulieren.
Menge: 15,000 m

**02.3 Fahrbahndecke aus Asphalt, Rückbau, d = 7 bis 12 cm**
Rückbau der bitumenhaltigen Befestigung nach Wahl des
AN,
in ländliche Wegen, mit Asphaltdeckschicht aus
Asphaltbeton,
Tiefe 7 bis 12 cm, nicht schadstoffbelastet,
Abfall ist nicht gefährlich, Werte gemäß
Ersatzbaustoffverordnung 2023 sind eingehalten,
Verwertungsklasse A, RuVA-StB 01, Fassung 2005,
Ausführung
staubarm TRGS 559, aufgenommene Stoffe sammeln, auf
LKW des AN laden, transportieren, entsorgen, zur
Verwertungsanlage nach Wahl des AN, Abfallschlüssel
nach
AVV (Abfallverzeichnis-Verordnung) 170302
Bitumengemische,
Mengenermittlung nach Wiegekarte,
Vergütung der Entsorgung übernimmt AN.
Menge: 460,000 t

**02.4 Fahrbahndecke aus Asphalt, Rückbau, d = über 12 bis 20 cm**
Rückbau der bitumenhaltigen Befestigung nach Wahl des
AN,
in ländliche Wegen, mit Asphaltdeckschicht aus
Asphaltbeton,
Tiefe über 12 bis 20 cm, nicht schadstoffbelastet,
Abfall ist nicht gefährlich, Werte gemäß
Ersatzbaustoffverordnung 2023 sind eingehalten,
Verwertungsklasse A, RuVA-StB 01, Fassung 2005,
Ausführung
staubarm TRGS 559, aufgenommene Stoffe sammeln, auf
LKW des AN laden, transportieren, entsorgen, zur
Verwertungsanlage nach Wahl des AN, Abfallschlüssel
nach
AVV (Abfallverzeichnis-Verordnung) 170302
Bitumengemische,
Mengenermittlung nach Wiegekarte,
Vergütung der Entsorgung übernimmt AN.
Menge: 260,000 t

**02.5 Fahrbahndecke aus Beton, Rückbau**
Rückbau der Fahrbahndecke aus unbewehrtem Beton,
Normalbeton, in ländliche Wegen, schadstoffbelastet
gemäß
Analyse, Abfall ist nicht gefährlich, Werte gemäß
Ersatzbaustoffverordnung 2023 sind eingehalten,
Charakterisierung gemischter Bauschutt Klasse RC-1 nach
EBV 2023, Anlage 1, Tabelle 1, Dicke über 10 bis 20 cm,
Geräteeinsatz ist möglich, Verfahren nach Wahl des AN,
Ausführung staubarm TRGS 559,
aufgenommene Stoffe sammeln, auf LKW des AN laden,
transportieren, entsorgen, zur Verwertungsanlage nach
Wahl
des AN, Abfallschlüssel nach AVV
(Abfallverzeichnis-Verordnung) 170101 Beton,
Mengenermittlung nach Wiegekarte,
Vergütung der Entsorgung übernimmt AN.
Menge: 1170,000 t

### Titel 03 Oberbodenarbeiten

**03.1 Seitenstreifen abtragen, seitlich lagern**
Seitenstreifen einschließlich der Vegetationsdecke
abtragen
und gelöstes Material seitlich auf den
landwirtschaftlichen
Flächen abladen.
Schichtdicke über 5 cm bis 10 cm.
Menge: 1670,000 m²

**03.2 Seitenstreifen atragen, transportieren und abkippen**
Seitenstreifen abtragen.
Seitenstreifen einschließlich der Vegetationsdecke
abtragen,
aufnehmen, transportieren und auf Fläche des AG
abkippen.
Schichtdicke über 5 cm bis 10 cm,
Transportstrecke bis 1,0 km.
Menge: 770,000 m²

**03.3 Oberboden abtragen seitl. lagern**
Oberboden, profilgerecht abtragen und seitlich lagern,
eine
Bodengruppe, Bodengruppe 1 SU DIN 18196
(Sand-Schluff-Gemisch), Abtragshöhe über 20 bis 30 cm,

Mengenermittlung nach Aufmaß an der Entnahmestelle.

Verbreiterung Wegebau im Bereich der landwirtschaftlich
genutzten Flächen.
Menge: 330,000 m³

**03.4 Oberboden abtragen laden fördern lagern**
Oberboden, profilgerecht abtragen, laden, fördern und
geordnet
lagern, Förderweg bis 1 km, Bodengruppe SU DIN 18915
(Sand-Schluff-Gemisch), Abtragshöhe über 20 bis 30 cm,
Mengenermittlung nach Aufmaß an der Entnahmestelle.
Menge: 50,000 m³

**03.5 Oberboden auf Baustelle gelagert einbauen**
Oberboden, seitlich gelagert, profilgerecht an den
Wegerändern
auftragen, für zukünftige vegetationsflächen,
Bodengruppe 1 SU
DIN 18196 (Sand-Schluff-Gemisch), Auftragsdicke über
10 bis
30 cm, Angleichungen zwischen den Seitenstreifen und
angrenzenden Ackerflächen so anlegen, dass das
Oberflächenwasser ungehindert über die Seitenstreifen
ablaufen kann.

Mengenermittlung nach Aufmaß an der Auftragstelle.
Menge: 380,000 m³

### Titel 04 Erdarbeiten / Bodenverbesserung

**04.1 Suchgraben herstellen und verfüllen, Tiefe bis 1,00 m**
Boden für Suchgraben Bodenklasse 3-5 DIN 18300, ab
Geländeoberfläche zur Freilegung von Kabeln und
Leitungen
profilgerecht lösen, seitlich lagern, verfüllen und
verdichten,
Aushubtiefe bis 1,00 m, Breite der Sohle über 0,5 bis
0,6 m,
Mengenermittlung nach Aufmaß an der Entnahmestelle.
Menge: 5,000 m³

**04.2 Suchgraben herstellen und verfüllen, Tiefe 1,00 m bis 1,50 m**
Boden für Suchgraben Bodenklasse 3-5 DIN 18300, ab
Geländeoberfläche zur Freilegung von Kabeln und
Leitungen
profilgerecht lösen, seitlich lagern, verfüllen und
verdichten,
Aushubtiefe von 1,00 m bis 1,50 m, Breite der Sohle
über 0,5
bis 0,6 m, Mengenermittlung nach Aufmaß an der
Entnahmestelle.
Menge: 10,000 m³

**04.5 Auffüllung Weg lösen fördern abkippen**
Auffüllung für Wege, profilgerecht lösen, laden, zur
Kippstelle
des AG fördern, abkippen, Förderweg bis 1,0 km,
Abtragtiefe
bis 0,3 m,
Auffüllung Kies, sandig, schwach schluffig.
Mengenermittlung nach Aufmaß an Abtragsprofilen.
Menge: 100,000 m³

**04.6 Auffüllung gelagert einbauen und verdichten**
Auffüllung profilgerecht einbauen Auffüllung Kies
sandig,
schwach schluffig, für Wege, verdichten,
Verformungsmodul
mind. EV2 45 MPa, Einbauhöhe von 0,30 m bis 0,60 m,
Mengenermittlung nach Aufmaß an der Entnahmestelle.
Menge: 100,000 m³

**04.7 Boden Weg lösen und laden**
Boden für Wege, nach Abtrag Oberbau / Bewuchs
profilgerecht lösen und direkt laden, auf LKW des AN
laden,
die Entsorgung wird gesondert vergütet, Abfall ist
nicht
gefährlich, Abtragtiefe bis 0,3 m, Schluff feinsandig,
Mengenermittlung nach Aufmaß an Abtragprofilen.

Verbreiterung Wege 101, 102, 103 und 104
Menge: 110,000 m³

**04.8 Auffüllung Weg lösen und laden**
Auffüllung für Wege, nach Abtrag des Oberbaus / Bewuchs
profilgerecht lösen und direkt laden, auf LKW des AN
laden,
die Entsorgung wird gesondert vergütet, Abfall ist
nicht
gefährlich, Abtragtiefe bis 0,3 m,
Auffüllung: Kies sandig, schwach schluffig.

Mengenermittlung nach Aufmaß an Abtragprofilen.
Menge: 1070,000 m³

**04.9 Planum herstellen**
Planum in Vorbereitung der Bodenverbesserung
profilgerecht
herstellen für Wege, zulässige Abweichung von der
Sollhöhe +/-
2 cm.
Menge: 8630,000 m²

**04.10 Erstellung einer Eignungsprüfung**
Erstellung einer Eignungsprüfung für die
Bodenverbesserung.
Bestimmung der Bindemittelmenge und dem dazugehörigen
optimalen Proctorwassergehalt der vorhandenen Fläche.
Einschließlich aller Nebenleistungen.

Stoffe liefern und verteilen wird gesondert vergütet.
Menge: 1,000 psch

**04.11 Mischbindemittel Kalk/Zement liefern.**
Liefern von hydraulischen Mischbindemitteln zur
Bodenverbesserung, Kalk-Zement-Gemisch, Verhältnis 30%
/
70%.
Hydraulisches Bindemittel gemäß Eignungsprüfung
liefern.
Kalkulatorische Auftragsmenge '20' kg/m2.
Menge: 172,000 t

**04.12 Planum verbessern verdichten**
Planum verbessern und verdichten, Verformungsmodul
mind.
EV2 45 MPa, Ausführung nach ZTV E-StB sowie Merkblatt
zur
Herstellung, Wirkungsweise und Anwendung von
Mischbindemittel, für Wege, Schichtdicke 30 cm, mit
hydraulischem Bindemittel, das Liefern des
Verbesserungsstoffes wird gesondert vergütet.
Zugabe der zur Erreichung des erfordelichen
Wassergehaltes
notwendige Wassermenge.
Herstellung im Baumischverfahren.
Mischbindemittel gleichmäßig verteilen und
profilgerecht
einfräsen und verdichten.
Boden: Kies sandig, schwach schlufffig, Schluff.
Menge: 8630,000 m²

### Titel 05 Abfuhr von Auffüllung / Boden

**05.1 Abfall nicht gefährlich AVV170504 nicht schadstoffbelastet EBV 2023 BM-0 - Sand**
Bau- und Abbruchabfälle, Boden, Steine und Baggergut,
nicht gefährlich, Abfallschlüssel nach AVV
(Abfallverzeichnis-Verordnung) 170504 Boden/Stein,
nicht schadstoffbelastet, Zuordnung gemäß
Ersatzbaustoffverordnung 2023,
Bodenmaterial Klasse BM-0 Sand, nach EBV 2023, Anlage
1,
Tabelle 3, mit LKW des AN transportieren, entsorgen,
zum
zugelassenem Lager oder zur Anlage nach Wahl des AN,
Vergütung der Entsorgung übernimmt AN.

Abrechnung nach Wiegekarte.
Menge: 830,000 t

**05.2 Abfall nicht gefährlich AVV170504 nicht schadstoffbelastet EBV 2023 BM-0 - Schluff**
Bau- und Abbruchabfälle, Boden, Steine und Baggergut,
nicht gefährlich, Abfallschlüssel nach AVV
(Abfallverzeichnis-Verordnung) 170504 Boden/Stein,
nicht schadstoffbelastet, Zuordnung gemäß
Ersatzbaustoffverordnung 2023,
Bodenmaterial Klasse BM-0 Schluff, nach EBV 2023,
Anlage
1, Tabelle 3, mit LKW des AN transportieren,
entsorgen, zum
zugelassenem Lager oder zur Anlage nach Wahl des AN,
Vergütung der Entsorgung übernimmt AN.

Abrechnung nach Wiegekarte.
Menge: 220,000 t

**05.3 Abfall nicht gefährlich AVV170504 schadstoffbelastet EBV 2023 BM-0* - Sand**
Bau- und Abbruchabfälle, Boden, Steine und Baggergut,
nicht gefährlich, Abfallschlüssel nach AVV
(Abfallverzeichnis-Verordnung) 170504 Boden/Stein,
schadstoffbelastet, Zuordnung gemäß
Ersatzbaustoffverordnung 2023,
Bodenmaterial Klasse BM-0* Sand nach EBV 2023, Anlage
1,
Tabelle 3, mit LKW des AN transportieren, entsorgen,
zum
zugelassenem Lager oder zur Anlage nach Wahl des AN,
Vergütung der Entsorgung übernimmt AN.

Abrechnung nach Wiegekarte.
Menge: 1310,000 t

### Titel 06 Wirtschaftswege befestigt

**06.1 Schottertragschicht herstellen**
Schottertragschicht ZTV LW, in ländlichen Wegen
profilgerecht
herstellen, Verdichtungsgrad mind. DPr 100 %,
Verformungsmodul auf der Oberfläche mind. EV2 80 MPa,
aus
Baustoffgemisch für Schottertragschicht, natürliche
Gesteinskörnung gem. TL-LW, Körnung 0/32, Feinanteil
Kategorie UF 5, im eingebauten Zustand max. 5 %
Feinanteile,
Einbaudicke: 0,25 m.
Abgerechnet wird nach Wiegescheine.
Aufstellung eines Soll-Ist-Nachweis.
Menge: 4320,000 t

**06.2 Asphalttragdeckschicht liefern und einbauen**
Asphalttragdeckschicht gemäß ZTV LW, in ländlichen
Wegen,
Mischgutart AC 16 TD LW, natürliche Gesteinskörnung TL
Gestein, Mitverwendung von Asphaltgranulat ist
zulässig,
Bindemittel Straßenbaubitumen 70/100 TL Bitumen-StB und
DIN EN 12591, Hohlraumgehalt max. 6,5 Vol.-%, Rand mit
Neigung 2:1, abgerechnet wird die für diese Schicht
geforderte
Breite bis zur Mitte der Randausbildung.
Erschwernisse für erforderlichen Handeinbau z.B. in
Anschlußbereichen, Kreuzungsbereichen oder bei
Einbauteilen
werden nicht besonders vergütet.
Quergefälle Dachprofil: 3,0 %
Einbaudicke 8 cm.
Abrechnung über Aufmaß.
Erstellen eines Soll-Ist-Vergleich pro Weg.

Angaben des Bieters:

Lieferwerk:' '
Menge: 6900,000 m²

**06.3 Deckschicht Asphaltbeton abstumpfen**
Deckschicht aus Asphaltbeton gemäß ZTV LW 16 abstumpfen
mit Baustoffgemisch für Oberflächenbehandlung, Körnung
1/3
aus natürlichen gebrochenen Gesteinskörnungen,
Abstreumenge 1 kg/m2, mit glatter Walze einwalzen,
erkaltete
Decke abkehren, vor Verkehrsfreigabe nicht gebundenen
Splitt
aufnehmen, laden und fachgerecht entsorgen.
Menge: 6829,000 m²

**06.4 Naht oder Anschluss zur Fuge aufweiten**
Naht oder Anschluss ohne Fugenspalt in
Asphaltdeckschicht
zur Fuge aufweiten und säubern. Anfallender
Ausbaustoff nach
Wahl des AN entsorgen.
Längs- und Querfugen.
Fugensplattiefe = 25 mm
Fugensplatbreite = 10 mm
Aufweiten durch Schneiden.
Schneidschlamm aufnehmen und nach Wahl des AN
verwerten.
Menge: 55,500 m

**06.5 Fugenfüllung herstellen**
Fugenfüllung in Längs- und Querfugen herstellen.
Einbau in Asphaltdeckschicht.
Fugenspalttiefe = 25 mm
Fugenspaltbreite = 10 mm.
Mit heiß verarbeitbarer Fugenmasse TYP N2,
einschließlich
zugehörigem und zuvor aufgetragenem Voranstrich.
Menge: 55,500 m

**06.6 Deckschicht ohne Bindemittel, Seitenstreifen b=0,50 m**
Deckschicht ohne Bindemittel ZTV LW, Seitenstreifen in
ländlichen Wegen, Baustoffgemisch für Deckschichten
ohne
Bindemittel aus Schotter-Splitt-Sand-Gemisch,
natürliche
Gesteinskörnung TL Gestein, Körnung 0/22, Schichtdicke
bis 6
cm, Verdichtungsgrad und Verformungsmodul müssen den
geforderten Werten der Tragschicht entsprechen
(EV2=80MN/m²), Quergefälle 6%, Einbaubreite 0,50 m.
Abrechnung gemäß Aufmaß.
Menge: 3600,000 m

**06.7 Schachtabdeck. anpassen ländl. Weg höher setzen 5-10cm**
Schachtabdeckung anpassen, aus Beton, in ländlichen
Wegen,
höher setzen, verlegen in Mörtel MG III, Höhenänderung
über 5
bis 10 cm.
Menge: 1,000 St

**06.8 Straßenkappe anpassen ländl. Weg höher setzen 5-10cm**
Straßenkappe anpassen, aus Kunststoff/Gusseisen, in
ländlichen Wegen, höher setzen, Höhenänderung über 5
bis 10
cm.
Straßenkappe Absperrschieber Wasserleitung.
Menge: 4,000 St

**06.9 Erschwernis Straßeneinbauten 0,03-0,5m2**
Für die Ausführung der Erdarbeiten, Erdplanum, sowie
des
Einbaus der ungebundenen Tragschicht im Bereich
vorhandener Straßeneinbauten (z.B.: Kanalschächte,
Straßeneinläufe, Kabelschächte) sind erschwerte
Bedingungen
zu berücksichtigen.
Die Erschwernisse pro Straßeneinbau umfassen:

- Behinderung bei Erdarbeiten und Planumsherstellung
durch
Einbauten.
- Erschwernisse / Behinderungen bei Transporten.
- Handarbeit oder teilmechanisierte Ausführungen im
Bereich
der Einbauten.
- Einbau, Verdichtung und Profilierung der ungebundenen
Tragschichten
-Zusätzlicher Aufwand für Schutzmaßnahmen, Freilegung,
abdecken oder temporäre Sicherung der Einbauten.
-Koordination der Versorgungsunternehmen und
Sicherstellung
der Erreichbarkeit von Einbauten während der Bauzeit.
Menge: 5,000 St

### Titel 07 Wegerekultivierung 600

*Hinweis*
Titel 01.07: Gesonderte Rechnungsstellung

**07.1 Seitenstreifen atragen, transportieren und abkippen**
Seitenstreifen abtragen.
Seitenstreifen einschließlich der Vegetationsdecke
abtragen,
aufnehmen, transportieren und auf Fläche des AG
abkippen.
Schichtdicke über 5 cm bis 10 cm,
Transportstrecke bis 2,5 km.
Menge: 120,000 m²

**07.2 Fahrbahndecke aus Asphalt, Rückbau, d = über 12 bis 20 cm**
Rückbau der bitumenhaltigen Befestigung nach Wahl des
AN,
in ländliche Wegen, mit Asphaltdeckschicht aus
Asphaltbeton,
Tiefe über 12 bis 20 cm, nicht schadstoffbelastet,
Abfall ist nicht gefährlich, Werte gemäß
Ersatzbaustoffverordnung 2023 sind eingehalten,
Verwertungsklasse A, RuVA-StB 01, Fassung 2005,
Ausführung
staubarm TRGS 559, aufgenommene Stoffe sammeln, auf
LKW des AN laden, transportieren, entsorgen, zur
Verwertungsanlage nach Wahl des AN, Abfallschlüssel
nach
AVV (Abfallverzeichnis-Verordnung) 170302
Bitumengemische,
Mengenermittlung nach Wiegekarte,
Vergütung der Entsorgung übernimmt AN.
Menge: 240,000 t

**07.3 Auffüllung Weg lösen und laden**
Auffüllung für Wege, nach Abtrag des Oberbaus / Bewuchs
profilgerecht lösen und direkt laden, auf LKW des AN
laden,
die Entsorgung wird gesondert vergütet, Abfall ist
nicht
gefährlich, Abtragtiefe bis 0,3 m,
Auffüllung: Kies sandig, schwach schluffig

Mengenermittlung nach Aufmaß an Abtragprofilen.
Menge: 250,000 m³

**07.4 Abfall nicht gefährlich AVV170504 schadstoffbelastet EBV 2023 BM-0* - Sand**
Bau- und Abbruchabfälle, Boden, Steine und Baggergut,
nicht gefährlich, Abfallschlüssel nach AVV
(Abfallverzeichnis-Verordnung) 170504 Boden/Stein,
schadstoffbelastet, Zuordnung gemäß
Ersatzbaustoffverordnung 2023,
Bodenmaterial Klasse BM-0* Sand nach EBV 2023, Anlage
1,
Tabelle 3, mit LKW des AN transportieren, entsorgen,
zum
zugelassenem Lager oder zur Anlage nach Wahl des AN,
Vergütung der Entsorgung übernimmt AN.

Abrechnung nach Wiegekarte.
Menge: 490,000 t

**07.5 Oberboden abtragen fördern auftragen**
Oberboden, profilgerecht abtragen, fördern,
profilgerecht
auftragen, Förderweg bis 0,3 km, Bodengruppe 3a DIN
18915
(schwach bindig, sandig), eine Bodengruppe,
Bodengruppe 1
SU DIN 18196 (Sand-Schluff-Gemisch), Abtragshöhe über
30
bis 40 cm, Auftragsdicke über 30 bis 40 cm,
Mengenermittlung
nach Aufmaß an der Entnahmestelle.

Ausbau Weg 105
Einbau Rekultivierung Weg 600
Menge: 330,000 m³

### Titel 10 Stundenlohnarbeiten, Sonstiges

**10.1 Hydraulikbagger Fahrer/-in Grabenräumlöffel 15-20t**
Hydraulikbagger, mit Fahrer/-in, einsetzen,
der Verrechnungssatz für die jeweilige Arbeitskraft
umfasst
sämtliche Aufwendungen wie Lohn- und Gehaltskosten,
Lohn-
und Gehaltsnebenkosten, Zuschläge, lohngebundene und
lohnabhängige Kosten, sonstige Sozialkosten,
Gemeinkosten,
Wagnis und Gewinn.
der Verrechnungssatz für das Gerät umfasst sämtliche
Aufwendungen für den Betrieb, Gemeinkosten, Wagnis und
Gewinn, Fahrwerk mit Bereifung, mit Grabenräumlöffel,
Masse
im Betriebszustand 15 bis 20 t.
Menge: 10,000 h

**10.2 Baufacharbeiter/-in sämtliche Kosten/Zuschläge**
Stundenlohnarbeiten durch Baufacharbeiter/-in
der Verrechnungssatz für die jeweilige Arbeitskraft
umfasst
sämtliche Aufwendungen wie Lohn- und Gehaltskosten,
Lohn-
und Gehaltsnebenkosten, Zuschläge, lohngebundene und
lohnabhängige Kosten, sonstige Sozialkosten,
Gemeinkosten,
Wagnis und Gewinn.
Menge: 10,000 h

**10.3 LKW Fahrer/-in einsetzen 12-20t**
STLB-Bau 2014-10 091
LKW, mit Fahrer/-in, auf Anordnung des AG einsetzen,
der Verrechnungssatz für die jeweilige Arbeitskraft
umfasst
sämtliche Aufwendungen wie Lohn- und Gehaltskosten,
Lohn-
und Gehaltsnebenkosten, Zuschläge, lohngebundene und
lohnabhängige Kosten, sonstige Sozialkosten,
Gemeinkosten,
Wagnis und Gewinn.
der Verrechnungssatz für das Gerät umfasst sämtliche
Aufwendungen für den Betrieb, Gemeinkosten, Wagnis und
Gewinn, Nutzlast 12 bis 20 t, Kipper, Allradantrieb,
Maschinen-/Gerätetyp '
....................................................'
vom Bieter einzutragen.
Menge: 10,000 h

**10.4 Grader Fahrer/-in einsetzen 88-120kW**
*** Stundenlohnarbeiten
STLB-Bau 2014-10 091
Grader, mit Fahrer/-in, auf Anordnung des AG einsetzen,
der Verrechnungssatz für die jeweilige Arbeitskraft
umfasst
sämtliche Aufwendungen wie Lohn- und Gehaltskosten,
Lohn-
und Gehaltsnebenkosten, Zuschläge, lohngebundene und
lohnabhängige Kosten, sonstige Sozialkosten,
Gemeinkosten,
Wagnis und Gewinn.
der Verrechnungssatz für das Gerät umfasst sämtliche
Aufwendungen für den Betrieb, Gemeinkosten, Wagnis und
Gewinn, Motorleistung 88 bis 120 kW,
Maschinen-/Gerätetyp '
....................................................'
vom Bieter einzutragen.
Menge: 5,000 h

USt %: 19,00
